# Estricharbeiten
Angebotsaufforderung (GAEB 90, DA83)
Währung: EUR
Auftraggeber: Die Bundesrepublik Deutschland vertreten

## Estrich-/Bodenbelagarbeiten
Datum: 12.05.26

### Bereich 01 Estrich-/Bodenbelagarbeiten

#### Abschnitt 01.01 Vorarbeiten/Dämmung

*Hinweis*
Die nachfolgend beschriebenen Leistungen sind im
Erdgeschoss auszuführen.

Folgender Aufbau ist in den Leistungspositionen
beschrieben:
Aufbauhöhe ca. 180mm
Heizestrich auf Dämmschicht DIN 18560-2:2022-08
(Verkehrslast 2,0 kN/m²)

allgemeine Flächen:
- 25 mm Terrazzo-Fliesen
- 65 mm Heizestrich CT-F5-S65
- 30 mm Faltplatte als TSD EPS DES sm 30-3
BS50-SD15-CP3 für bauseitige Fußbodenheizung
- 60 mm Wärmedämmung EPS DEO dh 150, 2-lagig, WLG 032

Fläche barrierefreies WC:
- 15 mm Fliesen
- 65 mm Estrich CT-F5-S65
- 30 mm Faltplatte als TSD EPS DES sm 30-3
BS50-SD15-CP3 für bauseitige Fußbodenheizung
- 70 mm Wärmedämmung EPS DEO dh 150, 2-lagig, WLG 032

Büroflächen:
- 5 mm Linoleum
- 65 mm Estrich CT-F5-S65
- 30 mm Faltplatte als TSD EPS DES sm 30-3
BS50-SD15-CP3 für bauseitige Fußbodenheizung
- 80 mm Wärmedämmung EPS DEO dh 150, 2-lagig, WLG 032

Untergrund:
STB-Decke zwischen EG und KG

**01.01.0010 Estrich/Vorarb/Untergr/reinigen**
Estricharbeiten
Reingen der Deckenflächen/ des Untergrundes von groben
Verschmutzungen i.S. 4.2.4 DIN 18353 VOB/B (Gips,
Mörtelreste etc.) einschl. Entsorgung
Menge: 405,000 m2
Zuordnung: 353 302

**01.01.0020 Estrich/Vorarb/ES/10*100mm**
Estrich auf Dämmschicht gem. DIN 18560-2
Randfuge zu angrenzenden Bauteilen herstellen mit
Randdämmstreifen 10/100mm aus Mineralwolle oder
PE-Schaum
Randstreifen OK Rohdecke bis mind. 25mm über OKFF (bei
mehrlagigen Dämmschichten vor dem Einbringen der
obersten Lage), Streifen gegen Lageveränderung beim
Einbringen des Estrichs sichern.
Auf die absolut schallbrückenfreie Ausbildung ist
unbedingt zu achten.
Abtrennen des Randdämmstreifen erfolgt bauseits.
Menge: 330,000 m
Zuordnung: 353 302

**01.01.0030 TE/Bo/Vorarb/BS/10*100mm**
Randdämmstreifen mit Brandschutzanforderung
Randdämmstreifen aus zwischen Fertigteilestrich und
aufgehenden Bauteilen bis über OKFF hinaus liefern und
einbauen. Randdämmstreifen sind erst nach
Fertigstellung des Oberbodenbelags abzuschneiden. Es
sind mineralische Randdämmstreifen, Schmelzpunkt 1000°C
zu verwenden.
Menge: 115,000 m
Zuordnung: 353 303

*Hinweis*
Wärmedämmschicht
aus druckbelastbarer Polystyrol-Hartschaum-Dämmplatte
(EPS mit Strahlungsabsorbern) nach DIN EN 13163, mit
hoher Anforderung an die Druckfestigkeit,
ein-/mehrlagig
auf gereinigter Rohbetondecke bzw. auf weiterer
Wärmedämmlage entsprechend DIN 18560 und DIN 18353 als
Wärmedämmschicht unter einem schwimmenden
Mörtel-/Fließestrich herstellen
EPS-Bemessungswert = 0,032 W/(m*K)
Nennwert Wärmeleitfähigkeit:  0,031 W/(mK)
Anwendungstyp: "WD" nach DIN 18165-2
Anwendungstyp nach DIN 4108-10: DEO, WAB;
Baustoffklasse: normal entflammbar
Brandverhalten Euroklasse: RtF - E nach DIN EN 13 501
Druckspannung bei 10% Stauchung > 150 kPa
Druckspannung bei 2% Stauchung > 45 kPa

in nachfolgend beschriebenen Aufbaustärken liefern und
dicht gestoßen, im Verband mit versetzten Fugen
verlegen, gegen seitliches Verschieben sichern,
einschl. dem Anarbeiten an auf der Rohdecke verlegte
Heizungs-, Sanitär- und Elektroleitungen, Füllung der
Aussparungen mit Perlite-Schüttung

**01.01.0040 Estrich/WD/EPS150/032/DEO-dh/60mm**
Wärmedämmschicht
EPS 032 DEO dh 150, gem. vorstehender
Ausführungsbeschreibung, als Teil des mehrlagigen
Aufbaus,
liefern und dicht gestoßen, im Verband mit versetzten
Fugen verlegen, gegen seitliches Verschieben sichern

Fabrikat: IsoBouw Wärme-Dämmplatte + Boden EPS 032 DEO
dh 150 o.glw.

Produkt
'
..........................................'
vom Bieter einzutragen

Dicke: 60 mm
Menge: 140,000 m2
Zuordnung: 353 302

**01.01.0050 Estrich/WD/EPS150/032/DEO-dh/80mm**
Wärmedämmschicht
EPS 032 DEO dh 150, gem. vorstehender
Ausführungsbeschreibung, als Teil des mehrlagigen
Aufbaus,
liefern und dicht gestoßen, im Verband mit versetzten
Fugen verlegen, gegen seitliches Verschieben sichern

Fabrikat: IsoBouw Wärme-Dämmplatte + Boden EPS 032 DEO
dh 150 o.glw.

Produkt
'
..........................................'
vom Bieter einzutragen

Dicke: 80 mm
Menge: 255,000 m2
Zuordnung: 353 302

**01.01.0060 Estrich/WD/EPS150/035/DEO-dh/../+-10mm**
Wärmedämmschicht
aus druckbelastbarer Polystyrol-Hartschaum-Dämmplatte
(EPS) der Vorpos.
Vergütung je 10 mm Mehr-/Minderstärke der Dämmebene
Ausführung nur nach besonderer Anordnung des AG
Menge: 10,000 m2
Zuordnung: 353 302

**01.01.0070 Estrich/WD/Schlitz/50mm**
Wärmedämmschicht
der Vorpositionen, fachgerechtes Anarbeiten der
Dämmplatten an bauseitige Leitungen,
Zuschneiden der Dämmstreifen gleicher Art und Güte,
lückenloses Einfügen der Dämmstreifen ohne Hohlräume,
Sicherung mit Klebeband, Schlitze beidseitig der
Leitungen vollständig verfüllen bis OK Dämmung,
Kontrolle auf Schallbrückenfreiheit

Breite des Schlitzes: bis 50mm
Menge: 500,000 m
Zuordnung: 353 302

**01.01.0080 Estrich/WD/Schlitz/150mm**
Wärmedämmschicht
der Vorpositionen, fachgerechtes Anarbeiten der
Dämmplatten an bauseitige Leitungen,
Zuschneiden der Dämmstreifen gleicher Art und Güte,
lückenloses Einfügen der Dämmstreifen ohne Hohlräume,
Sicherung mit Klebeband, Schlitze beidseitig der
Leitungen vollständig verfüllen bis OK Dämmung,
Kontrolle auf Schallbrückenfreiheit

Breite des Schlitzes: bis 150mm
Menge: 500,000 m
Zuordnung: 353 302

**01.01.0090 Estrich/WD/Schlitz/300mm**
Wärmedämmschicht
der Vorpositionen, fachgerechtes Anarbeiten der
Dämmplatten an bauseitige Leitungen,
Zuschneiden der Dämmstreifen gleicher Art und Güte,
lückenloses Einfügen der Dämmstreifen ohne Hohlräume,
Sicherung mit Klebeband, Schlitze beidseitig der
Leitungen vollständig verfüllen bis OK Dämmung,
Kontrolle auf Schallbrückenfreiheit

Breite des Schlitzes: bis 300mm
Menge: 300,000 m
Zuordnung: 353 302

**01.01.0100 Estricharb/Ausgl/LE/400/80mm**
Leichtestrich als Ausgleichsschicht zwischen den
Installationen auf der Rohdecke zur Schaffung eines
ebenen Untergrunds für Bodenaufbau
nach DIN 18560-2, zwischen den Wänden einbauen und
verdichten, Oberfläche eben, Verarbeitung gem.
Herstellerangaben, begehbar nach 24 Stunden
Untergrund: STB-Sohl-/Deckenplatte
Oberfläche eben
Dicke: 80 mm
Druckfestigkeit: >= 400 kPA
Rohdichte: ca. 380 kg/m3 (trocken)
Baustoffklasse: B1
Wärmeleitfähigkeit: 0,109 W/mK
Verkehrslasten: bis 5,0 kN/m²
herstellen und falls erforderlich
Nachbehandlungsmaßnahmen ergreifen

angebotenes Fabrikat
'
..........................................'
vom Bieter einzutragen
Menge: 75,000 m2
Zuordnung: 353 302

**01.01.0110 Estricharb/Ausgl/LE/../+-10mm**
Mehr-/Minderpreis für die Mehr-/Minderstärke der v.b.
Ausgleichsschichten
Vergütung je 10 mm Abweichung der Nenndicke, Ausführung
nur nach besonderer Anordnung des AG
Menge: 75,000 m2
Zuordnung: 353 302

**01.01.0120 Estrich/TSD/FBH/EPS/DES-sg/SD20/30-2mm**
Trittschalldämmschicht FBH
aus Polystyrol-Hartschaum, DIN EN 13163; als einlagige,
nicht unterbrochene Lage unter schwimmenden Estrich
gemäß DIN 18560-2 verlegt,
EPS-Faltplatte mit aufkaschierter, hochreisfester,
gewebeverstärkter PP-Folie und farbigem Rasteraufdruck,
für die Verlegung der FBH-Rohre; winkelseitige
Überlappung der Folie (mit Selbstklebestreifen an der
Längsseite);
auf gereinigter Rohbetondecke/v.b. Wärmedämmung
entsprechend DIN 18560 und DIN 18353
BFA-Qualitätstyp: EPS 040 DES sg
Anwendungstyp nach DIN 4108-10: DES sg
Bezeichnung: dL - c: 30 - 2 mm
Verkehrlasten: bis 5,0 KPa
Brandklasse E nach EN 13501;
Baustoffklasse: normal entflammbar
Wärmeleitfähigkeit Bemessungswert = 0,039 W/(m K);
Steifigkeitsgruppe SD20 = s' = 20 MN/m3
Zusammendrückbarkeit: CP 2 mm
Dämmstoffdicke: 30 mm

Fabrikat: HIRSCH Porozell FBH-Faltplatten
Trittschalldämmung EPS 040 DES sg o.glw.

Produkt
'
..........................................'
vom Bieter einzutragen

liefern und dicht gestoßen, schallbrückenfrei, einlagig
verlegen, einschl. Verkleben der Stösse mit Klebeband
gem. Herstellerrichtlinien
Evtl. vorhandene Rohrleitungen sind vollflächig zu
überdecken, die Dämmplatten sind absolut
schallbrückenfrei zu verlegen.
Menge: 405,000 m2
Zuordnung: 353 302

#### Abschnitt 01.02 CT-Heizestrich

**01.02.0010 Estrich/CT-F5-S65/2,0kN/m²**
Heizestrich auf Dämmschicht gem. DIN DIN
18560-2:2022-08
Zement-Heizestrich CT als schwimmender Estrich auf
vorbereiteter Wärmedämmung als Heizestrich Bauart A, B
oder C nach DIN 18 560-2
Der Estricheinbau erfolgt auf dem bauseits verlegten
Heizsystem.

Bauart: A
Nenndicke: 65 mm
Festigkeitsklasse: F 5
Festigkeitsklasse: C 25
Verkehrslasten: 2,0 kN/m²
Dimensionsstabilität: SW3 normal (_L = 0,5)
Eignung: PU/PMMA-Beschichtung
herstellen und falls erforderlich
Nachbehandlungsmaßnahmen ergreifen
Menge: 405,000 m²
Zuordnung: 353 302

**01.02.0020 Estrich/CT/Anford/Ebenh/erhöht/Zul**
Heizestrich auf Dämmschicht gem. DIN 18560-2:2022-08
Ausführung der Oberfläche des Estrichs mit erhöhten
Anforderungen an die Ebenheit für die Verlegung von
großformatigen Betonwerksteinplatten nach DIN 18202
Tab. 2
Menge: 130,000 m²
Zuordnung: 353 302

**01.02.0030 Estrich/CT-.../Gefälle/Zul**
Estrich auf Dämmschicht gem. DIN 18560-2
v.b. Zement-Estriche/-Heizestriche CT mit oberseitigem
Gefälle ausbilden, in Bereichen mit bodengleichen
Duschtassen, Bodeneinläufen u.ä., gem. Gefälleplan des
Architekten
mit erhöhten Anforderungen an die Ebenheit nach DIN
18202!
Menge: 2,500 m²
Zuordnung: 353 302

**01.02.0040 Estrich/CT-.../Beschl/12T/Zul**
Estrich auf Dämmschicht gem. DIN 18560-2
Zement-Estrich der Vorpos. als beschleunigten Estrich
CT-C30-F5-S45 erstellen, unter Verwendung eines
Austrocknungsbeschleunigers
Estrichprüfung nach AgBB-Schema mit Emissionsnachweis
und folgenden Eigenschaften:
mineralisch, emissionsgeprüft, faserarmiert, keine
Rückfeuchtung, TVOC 7 d = 150 µg/m3,
Formaldehydemission 7 d = 12 µg/m3, Acetaldehydemission
7 d = 12 µg/m3, Geruch 7 d = Stufe 3

Nenndicke: 45 mm
Belegreife:  nach ca. 10 bis 12 Tagen
Beginn Anheizen: nach ca. 6 Tagen

Fabrikat: RAPID-FLOOR® Compound BZ12 o.glw.

Produkt
'
..........................................'
vom Bieter einzutragen
Menge: 405,000 m²
Zuordnung: 353 302

**01.02.0050 Estrich/CT-.../Bew/Faser**
Estrich auf Dämmschicht gem. DIN 18560-2
Bewehrung des(der) v.b. Estrich(e) gem. DIN 18560-2 als
Zulage
durch die Beimischung von geeigneten Stahlfasern
Menge: 405,000 m²
Zuordnung: 353 302

**01.02.0060 Estrich/CT-.../Fuge**
Bewegungsfugen herstellen
zur Aufteilung in Einzelfelder gem. DIN 18560-2 und
Fugenplan, Einarbeiten
PS-Randdämmstreifen/Dehnfungenprofil mit
Kunststoff-T-Steg (selbstklebend) h= mind. 10 cm
Menge: 6,500 m
Zuordnung: 353 302

**01.02.0070 Estrich/CT-.../Scheinfuge**
Scheinfugen herstellen
zur Aufteilung in Einzelfelder gem. DIN 18560-2 und
Fugenplan, der Estrich ist ca. zu einem Drittel
einzukerben
Menge: 50,000 m
Zuordnung: 353 302

#### Abschnitt 01.03 Bodenbelagarbeiten

**01.03.0010 Bodenb/Vorarb/Untergr/reinigen/grobe Verschm**
Unterboden reinigen, von groben Verschmutzungen, gem.
VOB C DIN 18365 Nr. 4.2.2
auf Anweisung der Bauleitung
Menge: 255,000 m²
Zuordnung: 353 303

**01.03.0020 Bodenb/Vorarb/Untergr/Risse/schl**
Fachgerechtes Schließen von Fugen im Untergrund aus
Zement-/Anhydritestrich mit einem 2-Komponenten-
Spezialharz
Fabrikat: UZIN KR 416 o.glw.

angeb. Fabrikat'
..........................................'

je nach Fugenbreite, und anschließendem Abstreuen mit
Quarzsand Körnung 0,3 - 0,8 mm, im Überschuß zur
Gewährleistung einer guten Haftung der darauf zu
verarbeitenden Materialien.
Menge: 20,000 m
Zuordnung: 353 303

**01.03.0030 Bodenb/Vorarb/Haftgr/Disper**
Unterboden (Zement-/Anhydritestrich) absaugen und
vollflächig, unverdünnt mit
Kunstharz-Dispersionsvorstrich vorstreichen, zur
Erzielung einer guten Haftung für nachfolgende
Spachtelschichten
Fabrikat:  UZIN PE 360 Plus o.glw.
Materialverbrauch: ca. 150g/m²

angeb. Fabrikat:'
..........................................'
Menge: 255,000 m²
Zuordnung: 353 303

**01.03.0040 Bodenb/Vorarb/Untergr/ausgl/3-5mm**
Unebenheiten im Unterboden (Zement-/Anhydritestrich)
ausgleichen, mit stuhlrollengeeigneter Nivelliermasse,
nicht brennbaren, in Klasse A1FL, Güteklasse C40/F10
(in Anlehnung an DIN EN 13813)
Ausführung nur auf Anordnung der Bauleitung
Fabrikat:  UZIN NC 170 o.glw.
Größe der Unebenheit: 3 - 5 mm
angeb. Fabrikat:
'
..........................................'
nur auf Anweisung der Bauleitung
Menge: 255,000 m²
Zuordnung: 353 303

**01.03.0050 Bodenb/Vorarb/Randstr/entf.**
Entfernen des Estrich-Randstreifens nach dem Spachteln
oberhalb
- des Estrichs (bei allen textilen bzw. weichen
Bodenbelägen)
- des fertigen Belages (bei Fliesen, Parkett u.ä.
harten Belägen)
Menge: 301,000 m
Zuordnung: 353 303

**01.03.0060 Bodenb/Lino/2,5/Marmoleum/Ba/200**
Bodenbelag aus Linoleum DIN EN ISO 24011
mit werkseitiger Oberflächenvergütung, Topshield Pro,
CO2 - neutrale Herstellung Cradle to Use, geeignet für
Stuhlrollen DIN EN 12529 Typ W, beständig gegen Öle,
Fette und Zigarettenglut
Struktur und Farbton nach Wahl des AG aus der
Standardkollektion
Fabrikat: Forbo Marmoleum Frescol 2,5 mm o.glw.

Produkt
'
..........................................'
vom Bieter einzutragen

Produkt Klebstoff
'
..........................................'
vom Bieter einzutragen

Einstufung DIN EN ISO 10874: Klasse 34
Aufladungsspannung im Begehversuch gemäß DIN 54345-2
und DIN EN 1815: < 2 kV
Trittschallverbesserungsmaß EN ISO 10140-3 / EN ISO
717-2
 ca. 5 dB
Brandverhaltensklasse DIN 13501-1: Cal-s1
EN 13501-1: Klasse Cfl-s1
 brandtoxikologisch unbedenklich
Rutschhemmung BGR 181: R9
Bahnenbreite: 200 cm
Bahnendicke: 2,5 mm
Farbe: 3139 Lava oder nach Wahl AG
Liefern und fachgerecht verlegen auf nach DIN 18365
vorbereiteten Untergrund, gemäß den Empfehlungen des
Bodenbelagsherstellers sowie des Klebstoffherstellers
Menge: 255,000 m²
Zuordnung: 353 303

**01.03.0070 Bodenb/Lino/.../Ba/200cm/Verschw**
Bodenbelag aus Linoleum DIN EN 548
thermisches Verschweißen des v.b. Bahnen-Bodenbelages,
Breite 200cm, mit belagkonformer Schweißschnur
Marmoweld-Schmelzdraht mc, Verarbeitung gem.
Herstellerangabe, Farbton dem Bodenbelag angepasst,
einschl. planabstossen der Fuge nach Erkalten
Abrechnung nach Fläche Belag
Menge: 255,000 m²
Zuordnung: 353 303

**01.03.0080 Bodenb/Lino/Ba/Anschluss/sichtbar**
Linoleum-Bodenbelag,
Herstellen sichtbarbleibender Anschlüsse an
Einbauteile/Wände ohne Abdeckung/Sockelleiste
Menge: 17,000 m
Zuordnung: 353 303

**01.03.0090 Bodenb/Anschl/Versiegeln**
Verfugen von Anschlüssen an Sockelleisten u.ä. mit
geeignetem Silikon, im passenden Farbton des
Bodenbelags
Menge: 301,000 m
Zuordnung: 353 303

**01.03.0100 Bodenb/Leist/MDF-Folie/14*60**
Sockelleiste aus hochwertigem MDF Holzwerkstoffkern mit
Folienummantelung

Sockelhöhe ca. 60 mm, Überdeckung 14 mm
MDF nach DIN EN 622-5, Ummantelung Dekorfolie lackiert,
UV-Lack transparent
Farbton: nach Wahl des AG - aus Farbpalette des
Herstellers
Fabrikat: Obejctflor Design-Sockelleiste o.glw.

angebot. Fabrikat:
'
..........................................'

Sockelleiste liefern und fachgerecht montieren,
einschl. aller Stösse und Innen-/Aussenecken auf
Gehrung
Untergrund: Mauerwerk / GK-Wände
Menge: 301,000 m
Zuordnung: 353 303

**01.03.0110 Bodenb/Anschl/Zarge**
Dauerelastische Versiegelung im passenden Farbton des
Bodenbelags am Übergang Türzarge/Boden.
Menge: 14,000 Stk
Zuordnung: 353 303

**01.03.0120 Bodenb/Vorarb/Dehnf/Profil**
Dehnfugen ausbilden
Dehnfugenprofil liefern und einbauen, auf vorh.
Dehnfugen im Heizestrich mit getrennten Heizkreisen

Produkt
'
..........................................'
vom Bieter einzutragen
Menge: 6,500 m
Zuordnung: 353 303

**01.03.0130 Bodenb/Vorarb/Dehnf/spachteln**
Dehnfugen ausbilden
Dehnfugenprofil der Vorpos. beidseitig anspachteln,
einschl. grundieren
Menge: 6,500 m
Zuordnung: 353 303

USt %: 19,00
